# Neubau LSA K511 Kölner Straße / Rettungswache Breitscheid
Angebotsaufforderung (GAEB DA XML 3.0, DA83)
Projekt: K511
Währung: EUR
Ausführungsbeginn: 02.04.2025
Auftraggeber: Stadt Ratingen, Minoritenstraße 2-6, 40878 Ratingen, Deutschland
Erstellt mit: GXML Toolbox V3.3 R20210630, iTWO_64 V11.0.425, 30.04.2026

## 1 LSA K511
Datum: 30.04.2026

*Hinweis: Baubeschreibung*
Die Stadt Ratingen beabsichtigt den Bau einer Rettungswache in Ratingen  Breitscheid i.H. (Kölner Straße 35). Um einen sicheren und reibungslosen Ablauf der Einsatzfahrten zu gewährleisten, soll eine Lichtsignalanlage errichtet werden, die die Verkehre auf der Kölner Str. im Einsatzfall sperrt.

Für die o. geplante Rettungswache wurde im Vorfeld eine Verkehrsuntersuchung durchgeführt, welche die verkehrliche Machbarkeit nachweist.

In diesem Rahmen soll eine LSA vollumfänglich bzw. mit den Bestandteilen (Steuergerät, Signalmaste, Signalgeber, Verkabelung, Anforderungsdetektoren, Verrohrung usw.) neu errichtet.

Zwischen der geplanten LSA K511 und dem Verkehrsrechner der Stadt Ratingen ist eine sichere Anbindung per Funk herzustellen. Die Datenübertragung vom Steuergerät der Lichtsignalanlage zum Verkehrsrechner der Stadt Ratingen erfolgt über die Schnittstelle OCIT.

Ferner ist das Steuergerät mit der zu erstellenden bzw. beigestellten Signalplanung zu programmieren.

Die Tiefbauarbeiten zur Erichtung der LSA - außer die Montage des Steuergerätesockels - sind nicht Bestandteil dieser Ausschreibung und werden separat ausgeschrieben.

Der Auftragnehmer hat mit weiteren Fremdfirmen (u.a. für Tief- und Straßenbauarbeiten) zu rechnen. Die notwendige Koordination mit diesen ist durch den Auftragnehmer sicherzustellen. Hierbei hat der AN mit Unterbrechungen und Mehrfachanfahrten zur Baustelle zu rechnen. Bei der Planung und Absimmung sind diese zu berücksichtigen, da aus den o.g. Gründen etwaige Nachforderungen nicht erkannt werden.

Hinweise:
Die Maste sind unmittelbar vor dem Einbau auf der Baustelle zu liefern. Die Setzung der Maste ist nicht bestandteil dieser Ausschreibung.

Bauherr dieser Baumaßnahme ist die Stadt Ratingen.
Die verkehrstechnische Planung und Bauüberwachung erfolgt durch ein Ingenieurbüro, welches zu einem späteren Zeitpunkt benannt wird.

Ein Auszug aus der verkehrstechnischen Planung ist dieser Ausschreibung beigefügt.

Rechnungen

Regelungen zur Rechnungsstellung siehe BVB.
Die Rechnungen (2fach, einschl. Massenermittlung und sonstige Unterlagen) sind über das Ingenieurbüro zu richten an:

Stadt Ratingen
- Tiefbauamt -
Minoritenstraße 2 - 6
40878 Ratingen

### 1 LSA K511 Signaltechnik

#### Bereich 1.1 Baustelleneinrichtung, Verkehrssicherung

**1.1.10 Baustelle einrichten und vorhalten**
*** Pauschalposition
Baustelleneinrichtung für sämtliche, in der Leistungsbeschreibung aufgeführten Leistungen einrichten, vorhalten und räumen, einschl. herstellen erforderlicher Lager- und Arbeitsplätze für die Dauer der Bauzeit. Die Vergütung erfolgt nach Baufortschritt.
Menge: 1,000 PSCH

**1.1.20 Verkehrssicherung**
*** Pauschalposition
Verkehrssicherung gemäß Leistungsbeschreibung Abschnitt 4.4. Verkehrssicherung nach Vorgaben der StVO, RSA, ZTV - SA, bei Bauarbeiten einrichten, vorhalten, mit fortschreitenden Baufortschritt umsetzen und nach Beendigung der Baumaßnahme abbauen, einschl. Bereitstellung aller erforderlichen Materialien. Ausführung nach dem vom AN dem Tiefbauamt vorzulegenden Verkehrs- und Einrichtungsplan. Abrechnungng entsprechend dem Baufortschritt.
Menge: 1,000 PSCH

**1.1.30 Baustelle räumen**
*** Pauschalposition
Baustelle von allen Geräten, Anlagen, Einrichtungen und dgl. räumen. Benutzte Flächen und Wege entsprechend dem ursprünglichen Zustand unter Wahrung der landschaftspflegerischen Belange ordnungsgemäß herrichten. Verunreinigungen beseitigen. Soweit nicht für bestimmte Leistungen für das Räumen der Baustelle gesonderte Positionen im Leistungsverzeichnis enthalten sind, gilt die Pauschale für alle Leistungen dieses Leistungsverzeichnisses.
Menge: 1,000 PSCH

#### Bereich 1.2 Steuergerät, Zubehör, Montage

**1.2.10 Sockel für Steuergerät**
Sockel mit Kabelentlastungsschiene und Potentialausgleichsschiene für Steuergeräteschrank als Fertigteil liefern und nach Angabe des AG gem. Leistungsbeschreibung einbauen. Fundament ohne Bewehrung für Sockel herstellen, D=10cm, Betongüte C20/25 nach gültiger Norm DIN 1045-1 und mit darunter liegendem Kiesbett (D=20cm), Verfüllung des Innenraums des Kunststoffsockels mit Kies in erforderlicher Höhe, inkl.  Fundamenterder, Leerrohr für Kabelzuführung, sowie aller für das Fundament notwendigen Leistungen und Erschwernisse. Steuergerätesockel entsprechend der DIN 43926 aus wetterfestem Kunststoff. Anforderungen gemäß Leistungsbeschreibung. Der Sockel ist nach Fertigstellung der Elektroinstallation zur Verhinderung von Kondenswasser und Staubbefall sorgfältig abzudichten. Einggabetiefe über 0,5 m bis 0,8 m. Der umgebende Bereich ist entsprechend dem früheren Zustand herzustellen.
Menge: 1,000 Stk

**1.2.20 Steuergeräteschrank**
Schaltschrank für Steuergerät IP 54 mit getrennt zugänglichem EVU-Teil inkl. E-Verteilung, aber ohne Zähler liefern und gemäß Signallageplan auf den Sockel aufstellen. Anforderungen gemäß Leistungsbeschreibung.
Schrank aus witterungsbeständigem Kunststoffgehäuse Farbe: Lichtgrau Montage auf Sockel, Lieferung mit Kabelentlastungsschiene. Profilrahmengestell aus  korrosionsbeständigem Stahl. Abmessungen richten sich nach der eingesetzten Technik
Schrank zweitürig mit 2 Türschließkontakten und separater Klappe für Bedienteil, Türen sind im offenen Zustand arretierbar. Schließsystem entsprechend der Leistungsbeschreibung. In der Schranktür ist eine Plantasche vorzusehen.
Steuergerät-Teil ausgerüstet mit:
Montagevorrichtung für LSA-Steuergerät Zweifach Servicesteckdose, Blitzschutz für Schleifeneingänge, Entkopplungsdrosseln, Überspannungsschutz (Grob- und Feinschutz), Trennklemmen, Verteiler, Kabelkanäle, Beleuchtung, Heizung inkl. Befestigungsteile und allem Zubehör.
EVU-Teil, ausgerüstet mit :
Anschlussklemmen (Ein- und Abgänge), Eingangs/Abgangssicherung, Fehlerschutzeinrichtung, mind. Schuko Steckdose mit eigenem Sicherungsautomat 16A für Revisionsarbeiten, Zählereinbauplatz für Drehstromzähler, Hausanschlusskasten getrennte Leistungsschutzschalter für den Anschluss von Steuergerät, Außenanlage LSA, SHDSL-Modem,  Servicesteckdosen, Überspannungsschutzeinrichtung, Erdungsschiene Klemmen, Verteiler, Kabelkanäle.
In  dieser Position sind alle erforderlichen Lieferungen und  Montageleistungen enthalten.
Menge: 1,000 Stk

**1.2.30 Erdung herstellen**
Ausführung als Kreuz- oder Stab-Erde, Dimensionierung gemäß DIN EN 50556 VDE 0832-0100, Auswahl und Anordnung nach örtlichen Gegebenheiten,
Bodenbeschaffenheit u. zul. Ausbreitungswiderstand berücksichtigen, gute Verbindung mit dem umgebenden Erdreich, Erder möglichst senkrecht in die Erde treiben, Länge nach erforderlichem Ausbreitungswiderstand, Anschluss an die Erdungsschiene des Schaltschrankes, gemäß Baubeschreibung
Vorab Einholung von Kabelbestandsplänen der Versorger durch den AN!
Übergabe des Prüfprotokolls zum Zeitpunkt der Abnahme an den AG
Menge: 1,000 Stk

**1.2.40 Generalschlüssel für Schaltschrank**
Lieferung von einem Generalschlüssel für den Schaltschrank gemäß den Vorgaben des AG
Menge: 5,000 Stk

**1.2.50 OCIT-kompatibles Steuergerät (Outstations Version 2.0 A04) 40V**
LSA-Steuergerät für  Steuerung eines Knotenpunktes nach DIN EN 50556 VDE 0832-100 liefern und einbauen.
Steuergerät für 40V-LED-Signalgeber - Technik. Vollverkehrsabhängige Steuerung muss per Nachrüstung jederzeit möglich sein. Steuergerät nach Angaben des AG in Schrank einbauen, komplett programmiert betriebsbereit montieren, testen und in Betrieb nehmen. Lieferung aller notwendigen Schaltunterlagen und ein Exemplar im Steuergeräteschrank hinterlegen. Nachrüstung von Reservesignalgruppen und Detektoren muss problemlos möglich sein. Das Steuergerät ist am Verkehrsrechner angeschlossen und vollständig betriebsbereit programmiert nach Vorgaben des AG:
umgesetzte Steuerungslogik vollständige Parameter-, Anforderungserfassung  Meldepunktversorgung.
Steuergerät mit: Betriebsmeldungen: Anlage EIN, Anlage AUS, Ortsbetrieb, Gerätestörung und Detektorstörung sind zusätzlich auf drei
Ausgangsbaugruppen bitweise codiert mit 0V zu schalten. Signalsicherung gegen ausfallende und ungewollt erscheinende Signale und Signalzeitenverletzungen (Zwischenzeiten, Mindestfreigaben und Mindestsperrzeiten) gemäß RiLSA und DIN EN50556 VDE 0832-100 in der jeweils neusten Ausgabe. Rotlampen-Überwachung und Grün-Grün Verriegelung nach Angaben des AG (Verkehrstechnische  Beschreibung) Auswertebaugruppe Türkontakte des  Steuerschrankes elektronisches Betriebstagebuch zur  Speicherung von Anzahl und Art der Betriebsmeldungen und  Ereignissen.
Steuergerät für koordinierte Grüne Welle. Das angebotene Steuergerät bzw. der Steuergerätetyp ist detailliert zu beschreiben.
Arbeitsspeicher mind. 4MB,  Betriebstagebuch, Unfallspeicher sowie ÖPNV - Speicher für mind. 5 Tage. Anforderungen gemäß Leistungsbeschreibung.
Lieferung aller Software Tools, Dongle, Datenkabel die zur Änderung der SG-Versorgung notwendig sind. (Grünzeiten, Meldepunkte, Detektorbaugruppen Auswertung, JAUT, bzw. die Einstellung der Anlage ) Steuergeräte sowie zentralenseitige Lizenzen des vom Bieter eingesetzten VA Steuerungsverfahrens inkl. aller evtl. benötigten zusätzlichen Bibliotheken etc..
Ein Qualitätssicherungsnachweis für SG ist ebenfalls zu erbringen.

Konfektionierung :
Elektronische Schalteinheiten und Netzteile zur Ansteuerung von 40V LED Signalgebern
für:
-1 KFZ Signalgruppe mit 2 Signalgebern, 3-begriffig DN200 RT/GE/Permissiv
-2 KFZ Signalgruppen mit 2 Signalgebern, 2-begriffig DN200 / DN300 RT/GE
- 1 FG Signalgruppe mit 2 Signalgebern, 2-begriffig, DN200 - Maske FG - RT/Maske Feuerwehrfahrzeug Weiß
- 1 Blinde Signalgruppe mit 2 Signalgebern, 1-begriffig, DN200 - TON-Signal
- 4 Reserve Signalgruppen, 3-begriffig-

Je 2 frei programmierbare / belegbare Aus- bzw. Eingänge

Detektorbausteine und Netzteile zur Auswertung von:
- mindestend 3 unterschiedlichen Alarmauslösungen (Taster) von der Rettungswache
- 2 Sehbehindertentaster
- 1 Auswertebaugruppe Türkontakte Steuerschrank
Bedienteil mit LCD-Display mit:
- Programmumschaltung, Ein-/ Ausschalter
- Optischer Anzeige aller Funktionen im Klartext (Alphanumerisch für Fehlerdiagnose inkl. Detektorstörungen)
- sowie der laufenden Programme

Hersteller, Typbezeichnung
"................................................................................................................................"
Es ist immer in den Textergänzungen/Eigenschaften das Fabrikat und der Typ anzugeben, da sonst das Angebot nicht wertbar ist.
Menge: 1,000 Stk

**1.2.60 LTE-Modem anschlussfertig montieren**
LTE-Modem mit Digitaler Signatur, Firewall sowie VPN-Tunnel für WAN Ü-Technik im Schaltschrank betriebsfertig montieren, redundante Spannungsversorgung 12-60V DC.
Anforderungen gemäß Leistungsbeschreibung.
inkl. Kabel und Montagezubehör
Menge: 1,000 Stk

**1.2.70 Funkuhr**
Lokale Uhr zum Empfang der Weltzeit UTC / Steuerung der lokalen Jahresautomatik:
Für die zeitabhängige Steuerung bzw. Koordinierung ist eine lokale Uhr zum Empfang der Weltzeit UTC und Ermittlung der Mitteleuropäischen Sommer- und Winterzeit (MESZ / MEZ) inklusive der notwendigen Empfangseinrichtungen und Stromversorgungen zu liefern und betriebsfertig zu montieren. Der Empfang der UTC kann wahlweise mittels DCF-77 oder GPS realisiert werden. Es ist eine Empfangsqualität von >90% anzustreben. Dementsprechend ist, je nach Standort, die sicherere Übertragungsmethode einzusetzen. Der AN hat den Montageort der Empfangseinrichtung (Steuergeräteschrank oder Signalmast) so zu wählen, das der störungsfreie Empfang gesichert ist. Der AG ist vor Montage über die angedachte Positionierung der Empfangseinrichtung zu informieren.
Die Programmierung und Versorgung erfolgt nach den Vorgaben des AG und ist in diese Position mit einzurechnen.
Datum und Uhrzeit müssen ohne Zusatzgeräte ablesbar sein.
Menge: 1,000 Stk

**1.2.80 Kurzeit USV**
Lieferung und Montage einer Kurzeit USV entsprechend der Leistungsbeschreibung
Menge: 1,000 Stk

**1.2.90 Blitz-/Überspannungsschutz herstellen**
Lieferung, Montage und Inbetriebnahme des Blitz- und Überspannungsschutzes gemäß EMV Blitz Schutz Konzeptes des Bieters
Menge: 1,000 Stk

**1.2.100 Energiebezugsanmeldung**
*** Pauschalposition
Unterstützung des AG bei der Anmeldung des Anschlusses an das Niederspannungsnetz (Energiebezugsanmeldung - EBA)
Menge: 1,000 PSCH

#### Bereich 1.3 LSA - Außenanlage

*Hinweis: Signalgeber*
Für alle Signalgeber gelten die folgenden Hinweise:
- Die Front der Gehäuse ist als rechteckige Kontrastfläche auszubilden.
- Betriebsspannung: 40V
- Leistungsaufnahme je Signalkammer: max. 7W
- Abstrahlcharakteristik: Typ W (Ø200mm) bzw. Typ N (Ø 300mm)
- Lichtstärkenverteilung: B2/2 (Ø 200mm) bzw. B3/2 (Ø 300mm)
- Phantom Lichtklasse: >=5
- Schutzklasse: mindestens IP 54
- Gehäusefarbe: Schwarz / Grün
- Streuscheibe: Farblos.
- Signalgebertür: Schwarz / Grün, schwenkbar seitlich öffnend mit maximal einem Sperrriegel bei 200er bzw. zwei Sperrriegeln bei 300er Gehäuse.
- Schlagfestigkeit: Klasse IR3
- Drehsicherung zwischen Befestigungsteilen und Gehäuse
- Einschließlich Symbolmasken, Sonnenschuten, Tragarmen bis 1,5 m, Signalhalterungen, Mastabdeckungen, aller Klein- und Zubehörteile, Dichtungen Türen, Verkabelung bis zum Mastverteiler, betriebsbereit montiert. Befestigungen am Mast in -V2A-
- Die Einhaltung der Bestimmungen ist durch den Bieter nachzuweisen und entsprechende Zertifikate sind mit dem Angebot einzureichen.

**1.3.10 LED-40V-SG, 3/200, ohne Symbol**
LED-40V-Signalgeber (3-feldig) liefern
- Leuchtfelddurchmesser: 200 mm
- Signale in den Farben: Rot / Gelb / Grün
- Symbolmaske: ohne Symbole
Menge: 2,000 Stk

**1.3.20 LED-40V-SG, 2/300, ohne Symbol**
LED-40V-Signalgeber (2-feldig) liefern
- Leuchtfelddurchmesser: 300 mm
- Signale in den Farben: Rot / Gelb
- Symbolmaske: ohne Symbole
Menge: 2,000 Stk

**1.3.30 LED-40V-SG, 2/200, ohne Symbol**
LED-40V-Signalgeber (2-feldig) liefern
- Leuchtfelddurchmesser: 200 mm
- Signale in den Farben: Rot / Gelb
- Symbolmaske: ohne Symbole
Menge: 2,000 Stk

**1.3.40 LED-40V-SG, 3/200, mit FG-Symbol**
LED-40V-Signalgeber (3-feldig) liefern
- Leuchtfelddurchmesser: 200 mm
- Signale in den Farben: Rot / Weiß / Kammer für Blindensignalgeber
- Symbolmaske: Rot: Mit FG-Symbol
- Symbolmaske: Weiß: Feuerwehrfahrzeug
Menge: 2,000 Stk

**1.3.50 Signalgeber montieren am Mast**
Montage des Signalgebers am senkrechten Teil des Mastes und betriebsbereit anschließen
Menge: 6,000 Stk

**1.3.51 Signalgeber montieren am Mastausleger - Mast 1**
Montage des Signalgebers am variablen Mastausleger montieren und betriebsbereit anschließen.
Mastausleger am senkrechten Teil des Mastes montieren.
Lieferung des Mastauslegers ist in diese Position mit einzukalkulieren.
Menge: 6,000 Stk

**1.3.60 Signalgeber montieren am Ausleger**
Montage des Signalgebers am waggerechten Teil des Mastes und betriebsbereit anschließen inkl. aller erfordelichen Zubehörteile und benötigter Fahrzeuge.
Menge: 2,000 Stk

**1.3.70 Kontrastblende für Signalgeber 3/200**
Kontrastblende für Signalgebergehäuse mit Leuchtfeld-Durchmesser = 200 mm, dreifeldig übereinander liefern und montieren.
Form und Farbe der Kontrastblende nach RiLSA
Material: Aluminium
Menge: 2,000 Stk

**1.3.80 Kontrastblende für Signalgeber 2/300**
Kontrastblende für Signalgebergehäuse mit Leuchtfeld-Durchmesser = 300 mm, zweifeldig übereinander liefern und montieren.
Form und Farbe der Kontrastblende nach RiLSA
Material: Aluminium
Menge: 2,000 Stk

**1.3.90 Signalanforderungsgerät für blinde und sehbehinderte Menschen**
Signalanforderungsgerät für blinde und sehbehinderte Menschen an Straßenverkehrs- Signalanlagen (SVA) mit Typprüfung nach DIN 32981

Gehäuse aus schlagfestem, UV- und witterungsbeständigem Polycarbonat (PC)
Schutzart IP54, Schutzklasse II,
Hohe Vandalismus Resistenz durch 5mm-Edelstahl-Mastbefestigungsplatte und Mastanpassung mit  zwei anliegenden Seiten. Schlagfestigkeit nach IK10.
Gelb ähnlich RAL 1023, farbbeständig und durchgefärbt;
Signalanforderung für Sehbehinderte durch verdeckte Vibratordrucktaste an der Unterseite des Gehäuses, integriert in das Vibrationsmodul (Kein Umgreifen nötig)
Überwegsymbole nach DIN 32981 komplett als Beipack, Überwegsymbol muss ohne Ausbau der Vibrationsbaugruppe oder weiterer Teile zu tauschen sein.

Taktile Freigabe geeignet für Daueranforderung durch Hauptrichtungs-Fußgängergrün mit pulsierender Ansteuerung gemäß DIN 32981. Die Vibration muss ohne anheben der Baugruppe eindeutig zu spüren sein.

Akustische Anforderungsquittierung

incl. Universalmastanpassung und Silikonmastdichtung, sowie 1,5 m Kabel, farbcodiert und nummeriert;
Montage über 2 Stk. M6 Schrauben VA,
Alle Befestigungsschrauben müssen mitgeliefert werden und sind mit einem 4mm Innensechskant ausgerüstet.
Sollbruchstelle zur Bohrbildänderung um vorhandene Befestigungsgewinde zu nutzen.
Funktionale Sicherheit gemäß IEC 61508/IEC61511: SIL1
Die Betriebsspannung muss von 20V-230V AC/DC (DC gleichgerichtet ohne Glättung) einstellbar sein.
Max. Leistungsaufnahme Vibration: 2W
Max. Leitungsaufnahme optische Rückmeldung: 2W

Es muss die Möglichkeit bestehen lediglich die Vibration (ohne Akustik) als Freigabe einzuschalten.

Hersteller, Typbezeichnung
"......................................................................................................................."
Es ist immer in den Textergänzungen/Eigenschaften das Fabrikat und der Typ anzugeben, da sonst das Angebot nicht wertbar ist.
Menge: 2,000 Stk

**1.3.100 Anforderungsgerät montieren am Mast**
Montage des Anforderungsgerätes am Signalmast und betriebsbereit anschließen
Menge: 2,000 Stk

**1.3.110 Blindensignalgeber (Einbauhöhe 2,10- 2,50m)**
Blindensignalgeber zum Einbau in eine Signalkammer mit Leuchtfelddurchmesser D=200mm mit zwei getrennten Lautsprecher gerichtet in die Furt und nach unten in einem Gehäuse, 4-adriges Anschlusskabel farbig codiert als Systemgerät in Verbindung mit dem Anforderungsgerät liefern.
Montage des Blindensignalgebers ohne öffnen des Gehäuses.
Farbe: Verkehrschwarz RAL 9017
Alle Befestigungsschrauben müssen mitgeliefert werden und sind mit einem 4mm Innensechskant ausgerüstet.

Hersteller, Typbezeichnung
"......................................................................................................................."
Es ist immer in den Textergänzungen/Eigenschaften das Fabrikat und der Typ anzugeben, da sonst das Angebot nicht wertbar ist.
Menge: 2,000 Stk

**1.3.120 Blindensignalgeber einbauen**
Blindensignalgeber in untere Signalkammer des zugehörigen Signalgebers einbauen und betriebsbereit anschließen.
Menge: 2,000 Stk

**1.3.130 Mastverteiler liefern und montieren**
Mastverteiler bestehend aus einer Profilschiene mit aufgeschobener Reihenklemme und Kunststoffabdeckung im unteren Mastbereich montieren.
Menge: 4,000 Stk

**1.3.140 Überspannungsschutz**
Überspannungsschutz für die Spannungsversorgung der
Kamera und Auswerteeinrichtung zum Einbau in das
Steuergerät komplett mit Zubehör liefern und
betriebsbereit montieren.
Menge: 1,000 Stk

#### Bereich 1.4 Kabel

*Hinweis: Kabel*
Die Verkabelung erfolgt als Sternverkabelung. Die Kabel sind zu liefern und in die vorhandene Schächte und Kabelschutzrohre einzuziehen, abzulängen, im Steuergerät und an den Masten anzuschließen und zu nummerieren; Eingeschlossen ist das mehrmalige Öffnen und Schließen der Kabelabzweigkästen, Masten und der Steuergeräte, das Auf, Ab- und Umsetzen der Kabeltrommel, Erschwernisse durch vorhandene Leitungen, sowie die Sicherung der Arbeitsstellen und das vorhalten aller erforderlichen Werkzeuge.

In dem Schacht vorm Steuergerät und dem letzten Schacht vorm Signalmast bzw. Kleinabzweigkasten ist jeweils eine Kabelreserve von 2 m zu verlegen.
Leitungen innerhalb des Steuergerätes sind in der Geräteposition enthalten. Nach Einzug der Kabel ist ein einwandfreier Kabelplan zu liefern. Kupferpreisänderungen zwischen Angebotstag und Lieferung gehen zu Lasten oder zu Gunsten des Bieters. Die Einheitspreise sind Festpreise.

**1.4.20 Signalkabel NYY-I 19x1,5**
Signalkabel Typ:  NYY-I 19x1,5.

Muffen zwischen Steuergerät und Mast sind
nicht zulässig
Menge: 60,000 m

**1.4.30 Signalkabel NYY-I 30x1,5**
Signalkabel Typ:  NYY-I 30x1,5.

Muffen zwischen Steuergerät und Mast sind
nicht zulässig
Menge: 40,000 m

#### Bereich 1.5 Signalmaste

*Hinweis: Signalmaste*
Für alle Maste gelten die folgenden Hinweise:

Alle Maste sind mit Erdstück zum Einbetonieren unmittelbar vor dem Einbau auf der Baustelle zu liefern.

Es ist sicherzustellen, dass die erforderlichen Lichtraumhöhen eingehalten werden. Die Ausleger müssen auch gegen Sturm verwindungssteif, kippsicher und unverschiebbar montiert sein. Einteilige Peitschenmaste sind nicht zulässig.

Alle Maste müssen mit einer verschließbaren innenliegenden Mastklappe, einer Befestigungsvorrichtung für Mastverteiler ausgestattet sein. Alle Maste müssen nahtlos gezogen (DIN 67544), feuerverzinkt nach DIN 50976, aus Stahlrohr hergestellt sein. Die Maste und die Fundamente sind entsprechend den statischen Erfordernissen zu dimensionieren. Der Auftragnehmer gewährleistet durch statische Berechnung mit Windlastannahme Zone 1 nach DIN, dass die Mastkonstruktion ausreicht und ein Verdrehen des Peitschenauslegers nicht auftritt. Die Kosten sind in die entsprechende Position einzukalkulieren.

Einfaches Festklemmen durch Dornschrauben ist nicht zulässig. Bei Verwendung solcher Dornschrauben muss zusätzlich mindestens eine abscherfeste normale Maschinenschraube durch Bohrungen des Standmastes und des Auslegers gezogen werden. Die Stulpenlänge der Aufsteckverbindung muss eine mindetens 2,5 fache statische Sicherheit ausweisen. Schweißverbindungen sind zugelassen. Geräte zur Montage etc. müssen vom AN gestellt werden. Werden für die Befestigung von Signalgebern oder Tastern vorgebohrte Masten geliefert bzw. vorhandene Masten des Auftraggebers verwendet und Neu- oder Zusatzbohrungen erforderlich, so werden hierfür keine Kosten vergütet. Nicht benötigte Bohrungen sind wasserdicht zu verschließen."

Dem Auftraggeber sind Ausführungszeichnungen, Angaben zur Herrstellung der Fundamente sowie statische Nachweise für die Maste inkl. Fundamente  vorzulegen. Statik gemäß DIN EN 40 bzw. DIN 4131. Die Kosten hierfür werden nicht gesondert vergütet und sind in den Einheitspreisen der Mastpositionen einzurechnen.Die Herstellung der Fundamente sind nicht Teil dieser Ausschreibung. Diese werden separat hergestellt.

Signalgebermaste müssen nach den aktuellen Richtlinien und Normen so bemessen sein, dass sie die statischen und dynamischen Belastungen von mehreren Signalgebern ggf. mit  Kontrastblenden, Verkehrszeichen und sonstigen Komponenten, mindestend siehe Signallageplan, aus Eigengewicht und Winddruck aufnehmen können. Zur Einhaltung der erforderlichen Lichtraumhöhe oder zur Anbringung von Verkehrszeichen, über oder neben den Signalgebern, sind geeignete Mastaufsätze, Mastverlängerungen oder Ausleger in rostfreier Ausführung vom Auftragnehmer zu liefern und zu montieren. Für die Mastaufsätze, Mastverlängerungen gelten alle vorgenannten Forderungen.

Die Bauart der Normalmaste ist gerade durchgängig zylindrisch mit einem Durchmesser von 108 mm. Die Länge über Flur beträgt mindestens 3,50 m und ist verlängerbar bis mindestens 5,00 m. Die Erdstücklänge beträgt 800 mm. Die Maste haben eine Kabeleinführungsöffnung 80x200 mm. Der Türausschnitt beträgt 350x85 mm, die Masttür ist aus Stahl feuerverzinkt.

Die Peitschenmaste müssen schwenkbar sein, so dass der obere Teil bei größeren Transporten zur Seite gedreht werden kann. Bei Peitschenmasten muss die lichte Höhe bis Unterkante Kontrastblenden bzw. Signalgeber mindestens 4,60 m betragen. Für alle Maste/Aufstellvorrichtungen ist mindestens die Windlastannahme Zone 1 zu berücksichtigen.

Alle Maste sind einschließlich Bedientür, Kabeleinführung, wasserdichtem Übergangskasten mit Halterung für die Klemmleiste, Mastabschlussklappe und der Bohrungen für die Befestigung der Signalgeber zu liefern.
In den Masten ist eine Anschlussstelle für zusätzlichen Schutzleiter und ein Mastverteiler mit Reihenklemmen, Nennisolationsspannung 750V WS, Isolationsgruppe C, VDE 0110 mit korrosionsbeständigem Klemmenkörper auf Tragschiene 32 DIN 46277 Teil 1, vorzusehen. Bei vorgebohrten Masten sind bei der Montage die nicht benötigten Bohrungen durch Kunststoffstopfen abzudichten. Jeder Mast ist mit Abdeckhaube, verschließbarer Kabelraumtür aus Stahl feuerverzinkt und Verteilerklemme(n) mit Abdeckung auszurüsten. Der Mast ist zwischen Anschlussklemmen und Fundament mit geeignetem Material abzudichten. Die Mastabdeckhauben müssen aus feuerverzinktem Stahl, Kunststoff oder Druckguss sein. Ein Verdrehen der Maste ist durch entsprechende Vorrichtungen am Mastfuß auszuschließen.
Folgende Normen sind zu berücksichtigen:

- Feuerverzinkung nach DIN EN ISO 1461, mittlere Zinkschichtstärke mindestens 70 µm
- Statik: DIN EN 40 bzw. DIN 4131

- Eignungsnachweis DIN 18800

- CE – Kennzeichnung

- Der Hersteller muss nach DIN EN ISO 9001 zertifiziert sein und über den großen Schweißnachweis verfügen.

Es ist zu beachten, dass an einigen Masten Verkehrszeichen montiert werden. Daher sind alle Maste für diese Windlasten entsprechend zu dimensionieren.

Die Fundamentabmessungen der Peitschenmaste sind auf eine maximale Breite von 0,8 m in Auslegerrichtung sowie eine maximale Länge von 1,8 m in Fahrtrichtung zu begrenzen.

**1.5.10 Standmast liefern und abladen**
Standmast,
feuerverzinkter Stahlmast mit Erdstück,
durchgängig zylindrisch, Länge 4,30 m,
verlängerbar bis mindestens 5,80, mit  Masttür in Stahl feuerverzinkt und Mastverteiler,  Rohrdurchmesser 108 mm,

Grundmast durchgängig zylindrisch, unmittelbar vor dem Einbau an der LSA frei Verwendungsstelle liefern und abladen.

Signalmast mit Erdstück inkl. statischem Nachweis, Fundamentplänen, inkl. aller zum Einbau erforderlichen Materialien, Mastverteiler bis 30 polig, Anbauteile aus Stahl, sowie alle und zum Einbau erforderlichen Materialien, Anbauteile für die Ausladung, Mastverlängerungen, Mastaufsätze liefern.

Standmast ausgelegt für die Befestigung von mehreren Signalgebern ggf. mit Kontrastblenden, Verkehrszeichen und sonstigen Komponenten, mindestend siehe Signallageplan.

Es ist zu beachten, dass an einigen Masten Verkehrszeichen montiert werden. Daher sind alle Maste für diese Windlasten entsprechend zu dimensionieren.

Mastnummer (vgl. Signallageplan): M3;M4
Menge: 2,000 Stk

**1.5.20 Peitschenmast liefern und abladen, Ausladung 2,5 m**
Peitschenmast,
feuerverzinkter Stahlmast mit Erdstück, mit 1 Masttür in Stahl
feuerverzinkt, Peitschenausleger: 2,50 m,
Rohrdurchmesser 88,9 x 6,3 mm,
verlängerbar bis 3,0 m,

Grundmast 5850 mm Länge,
Rohrdurchmesser 139,7 x 4 / 193,7 x 5,6 mm zylindrisch abgesetzt, unmittelbar vor dem Einbau an der LSA frei
Verwendungsstelle liefern und abladen.

Signalmast mit Erdstück inkl. statischem Nachweis, Fundamentplänen, inkl. aller zum Einbau erforderlichen Materialien, Mastverteiler bis 30 polig, Anbauteile aus Stahl, sowie alle und zum Einbau erforderlichen Materialien, Anbauteile für die Ausladung, Mastverlängerungen, Mastaufsätze liefern.

Peitschenmast ausgelegt für die Befestigung von mehreren Signalgebern ggf. mit Kontrastblenden, Verkehrszeichen und sonstigen Komponenten, mindestend siehe Signallageplan.

Es ist zu beachten, dass an einigen Masten Verkehrszeichen montiert werden. Daher sind alle Maste für diese Windlasten entsprechend zu dimensionieren.

Mastnummer (vgl. Signallageplan): M2
Menge: 1,000 Stk

**1.5.30 Peitschenmast liefern und abladen, Ausladung 4,5 m**
Peitschenmast,
feuerverzinkter Stahlmast mit Erdstück, mit 1 Masttür in Stahl
feuerverzinkt, Peitschenausleger: 4,50 m,
geteilter Ausleger mit Endstück 2,0 m Länge,
Rohrdurchmesser 88,9 x 6,3 mm,

Grundmast 5850 mm Länge,
Rohrdurchmesser 139,7 x 4 / 193,7 x 5,6 mm zylindrisch abgesetzt, unmittelbar vor dem Einbau an der LSA frei
Verwendungsstelle liefern und abladen.

Signalmast mit Erdstück inkl. statischem Nachweis, Fundamentplänen, inkl. aller zum Einbau erforderlichen Materialien, Mastverteiler bis 30 polig, Anbauteile aus Stahl, sowie alle und zum Einbau erforderlichen Materialien, Anbauteile für die Ausladung, Mastverlängerungen, Mastaufsätze liefern.

Peitschenmast ausgelegt für die Befestigung von mehreren Signalgebern ggf. mit Kontrastblenden, Verkehrszeichen und sonstigen Komponenten, mindestend siehe Signallageplan.

Es ist zu beachten, dass an einigen Masten Verkehrszeichen montiert werden. Daher sind alle Maste für diese Windlasten entsprechend zu dimensionieren.

Mastnummer (vgl. Signallageplan): M1
Menge: 1,000 Stk

#### Bereich 1.6 Verkehrszeichen

**1.6.10 Schild mit Verkehrszeichen - Größe 2**
Schild mit Verkehrszeichen nach StVO und VwV-StVO liefern und gemäß Signallageplan am LSA- oder Verkehrszeichenmast anbringen, voll retroreflektierend mit Folie Typ II DIN 6171.
Schild aus Aluminium, 3 mm dick, flach Befestigung mit Schelle aus Stahl, feuerverzinkt, Schichtdicke min. 60 mym. Schrauben aus korrosionsbestaendigem Stahl nach DIN 17 440, Werkstoff-Nr. 1.4571. Bei Montage neben der Fahrbahn Unterkante des Schildes ab 2,30 m über der Verkehrsfläche.

Größe 2

Standort gemäß den Vorgaben des Beschilderungsplanes
und des AG.

Verkehrszeichen V.206
Menge: 1,000 Stk

#### Bereich 1.7 Steuergeräteversorgung

*Hinweis: Verkehrstechnische Unterlagen*
Die Verkehrstechnischen Unterlagen wurden mit dem Programm Lisa+ erstellt und werden dem AN zur möglichen Direktversorgung übergeben.

**1.7.10 Steuergeräte-Betriebssoftware und -grundversorgung**
*** Pauschalposition
Steuergeräte-Betriebssoftware und -Grundversorgung einschließlich der Versorgung aller Sub-Module erstellen, betriebsfertig versorgen, prüfen und dokumentieren.
• Anforderungen gemäß Leistungsbeschreibung,
• Basis sind die vom Auftragnehmer zu erstellenden oder bauseits vom AG beigestellten LSA Planungsunterlagen
Menge: 1,000 PSCH

**1.7.20 Verkehrstechnische Versorgung - Festzeit**
*** Pauschalposition
Verkehrstechnische Versorgung Festzeit erstellen, betriebsfertig versorgen, prüfen und dokumentieren.
• Anforderungen gemäß Leistungsbeschreibung,
• Basis sind die vom Auftragnehmer zu erstellenden oder bauseits vom AG beigestellten LSA Planungsunterlagen
• Anzahl bis 2 Festzeit-Signalprogramme
Menge: 1,000 PSCH

**1.7.30 Verkehrstechnische Versorgung - VA-Logik**
*** Pauschalposition
Verkehrstechnische Versorgung VA-Logik erstellen, betriebsfertig versorgen, prüfen und dokumentieren.
• Anforderungen gemäß Leistungsbeschreibung,
• Basis sind die vom Auftragnehmer zu erstellenden oder bauseits vom AG beigestellten LSA Planungsunterlagen
• Anzahl 4 VA-Signalprogramme
Menge: 1,000 PSCH

**1.7.40 Verkehrstechnische Versorgung - Jahresautomatik**
*** Pauschalposition
Verkehrstechnische Versorgung Jahresautomatik erstellen, betriebsfertig versorgen, prüfen und dokumentieren. Dokumentation erstellen und liefern,
• Anforderungen gemäß Leistungsbeschreibung,
• Basis sind die vom Auftragnehmer zu erstellenden oder bauseits vom AG beigestellten LSA Planungsunterlagen
Menge: 1,000 PSCH

#### Bereich 1.8 Inbetriebnahme, Probebetrieb, Übergabe

**1.8.10 Durchführung eines OCIT-Integrationstest je Schaltgeräte-Typ**
Durchführung des Integrationstestes des mit der Gerätesoftware des Herstellers versorgten Steuergerätes. Gemeinsame Prüfung der Gerätesoftware zur Vorbereitung der Inbetriebsetzung der LSA durch den Planer der VT und den Hersteller, einschließlich Klärung bzw. Behebung von Abweichungen zw. Planung und Ausführung. Überprüfung der Grundversorgung und Parameterversorgung des jeweiligen  Steuergerätes. Messwerterfassung, Detektorauswertung, Programm- Versorgung . Der OCIT- Integrationstest ist nach dem  ODG-Testfall-Dokument durchzuführen.
Überprüfung der versorgten Steuerung:
- Ein- und Ausschaltsignalisierung
- manuelle Programmauswahl/Umschaltung am Bedienteil
- automatische Programmauswahl/Umschaltung gem.
- Wochenschaltuhr
- Notprogramm/ Handprogramm Festzeitensteuerung
- verkehrsabhängige Steuerung
- vollverkehrsabhängige Steuerung
- Detektoreingriffe, ÖV-Meldungen
- Synchronisationsverhalten in Koordinierungen
- teilverkehrsabhängige Steuerung
- Schaltverhalten bei SZP-Wechsel innerhalb  Festzeitenbetrieb, innerhalb VA-Betrieb, bei Betriebsartenwechsel, Umschaltung in Rückfallebene
- Wirksamkeit von Parameterwertänderung
Erstellung Gerätemitschnitt:
- Erstellung Geräteauszug Versorgungsdaten Steuergerät (Grundversorgung, Parameterversorgung) am Ende des Integrationstestes
- Erstellung Integrationsprotokoll
Menge: 1,000 Stk

**1.8.20 Inbetriebsetzung der LSA, inkl. SIPL-Online-Protokollierung**
Inbetriebsetzung der LSA vor Ort, inklusive Protokollierung.
- Gemeinsame Prüfung durch Bauüberwachung und Hersteller zur Einleitung des Probebetriebes der LSA.
- Prüfung der Voraussetzungen (Markierung, Beschilderung, Knotenausbau, Vollständigkeit der Außenanlage).
- Prüfung der Schutzmaßnahmen gemäß Baubeschreibung Funktionskontrolle aller Anlagenteile (Signalgeber, Taster, Detektoren, Bedienteil Steuergerät)
- Inbetriebsetzung und Funktionskontrolle des Steuergerätes und der Gerätesoftware vor Ort, analog des Integrationstestes.
- Funktionskontrolle der Kommunikation zw. Steuergerät und  ÖPNV-Auswerteeinrichtung (TAE)
- Funktionskontrolle der Kommunikation zw. Steuergerät und Verkehrsrechner.
Erstellung von:
- Gerätemitschnitten an LSA, TAE und VR
- Inbetriebsetzungsprotokoll digitale Inbetriebsetzungsdaten
- Geräteauszug Betriebstagebuch (Archiv im Steuergerät)
- Geräteauszüge Versorgungsdaten Steuergerät und TAE (Grundversorgung, Parameterversorgung).
Übergabe der Unterlagen an dem AG.
Innerhalb von 7 Tagen mit neuem LSA-Programm und Verkehrsfreigabe muss ein Mitschnitt aller vom planenden Ingenieurbüro vorgegeben Variablen protokolliert und als Textdatei (~.txt) dem AG oder dem planenden Ingenieurbüro zur Auswertung übergeben werden.
Menge: 1,000 Stk

**1.8.30 Potentialprüfung Schutzerdung LSA**
Potentialprüfung für Schutzerdung der LSA-Ausrüstungsteile nach VDE 0100 durchführen.
Signalmaste/Steuerschrank/KVz, inkl. Lieferung und Montage ggf. erforderlicher Bauteile und Geräte, Protokollierung der Prüfergebnisse Übergabe des Prüfprotokolls an den AG zum Zeitpunkt der Abnahme.
Menge: 1,000 Stk

**1.8.40 Prüfung gem. DIN VDE 0100, Protokoll**
Prüfung der Anlage nach DIN VDE 0100, Protokoll anfertigen, Übergabe an AG. Messung des Isolationswiderstandes der gesamten ausgeschriebenen Anlage laut DIN VDE 0100 Teil 600 aller Stromkreise, Zu- und Hauptleitungen
Messung der Schleifenimpedanz oder des Kurzschlussstromes der gesamten Anlage lt. DIN VDE 0100 Teil 600 aller Stromkreise, Zu- und Hauptleitungen FI Schutzschaltung: Messung der Fehlerspannung beim Auslösen durch künstlichen Fehler lt. DIN VDE 0100 Teil 600. Messung des Erdungswiderstandes laut DIN VDE 100
Menge: 1,000 Stk

**1.8.50 Kommunikationstest DÜ, Protokoll**
Funktionsnachweis der Datenübertragung zwischen dem Feldgerät und dem VSR inkl. Durchmessen des Verbindungsweges, Kommunikationstest, Übergabe des Protokolls an AG. Alle Aufwendungen seitens des AN vom Test bis zur erfolgreichen Abnahme sind in den Preis einzurechnen.
Menge: 1,000 Stk

**1.8.60 Probebetrieb, Protokoll**
Durchführung des Probebetriebes incl. Verkehrsbeobachtung mit dem AG im abgestimmten Zeitraum.
Zeitraum für Probebetrieb 3 Wochen einschließlich Wechsel der Gerätesoftware LSA infolge von VT-Änderung während des Probebetriebs, Mitschnitte nach Änderungen Geräteversorgung.
Kontrolle der Kommunikation zwischen Steuergerät und Verkehrsrechner.
Kontrolle der Kommunikation zwischen Steuergerät und ÖPNV -Auswert Einrichtung (TAE)
Einweisung des Personalbestandes des AG als auch ein Protokoll anfertigen
Zur Beantragung der Übergabe der LSA ist dem AG ein Protokoll eines fehlerfreien Probebetriebs anzufertigen.
Ausdruck Betriebstagebuch (Archiv im Steuergerät) Nachweis bzgl. Kommunikation zwischen LSA und VSR.
Menge: 1,000 Stk

**1.8.70 Übergabe der LSA**
Übergabe der LSA an den Auftragsgeber Übergabe Ausführungs- und Revisionsunterlagen an AG (Herstellung/Lieferung Unterlagen in Papier und elektronischer Form. Abnahmeniederschrift anfertigen einschließlich Anreise und aller anfallenden Nebenkosten.
Menge: 1,000 Stk

**1.8.80 Softwareanpassung nach Übergabe**
Anpassungen der verkehrstechnischen Versorgung vor Ort innerhalb von 3 Monaten nach Inbetriebnahme nach Anforderung durch den Auftraggeber in einem Umfang von 12 Personenstunden inkl. Anreise und aller anfallenden Nebenkosten.
Menge: 12,000 h

**1.8.90 Aktualisierung Bestandsdokumentation**
Bestandsunterlagen gemäß Baubeschreibung einschl. Prüfprotokolle, Signallage- und Kabel-/Verrohrungspläne, Übersichts- und Detailpläne aller Anlagenkomponenten ggf. entsprechend baulicher Ausführung aktualisieren und 3-fach liefern.
Menge: 1,000 Stk

**1.8.100 Bedienungsanleitung und Schulung des Steuergerätes**
Ausführliche Bedienungsanleitung und Schulung des Steuergerätes
Menge: 1,000 Stk

#### Bereich 1.9 Sonstige Montageleistungen

**1.9.10 Stundenlohnarbeiten Monteur**
Stundenlohnarbeiten, die nur auf gesonderten Nachweis und
vorangegangener Absprache mit dem AG verrechnet werden.
Die Verrechnungssätze beinhalten sämtliche Nebenkosten,
Fahrgelder, Auslösungen usw .
Menge: 6,000 h

**1.9.20 Stundenlohnarbeiten Programmierer**
Stundenlohnarbeiten, die nur auf gesonderten Nachweis und
vorangegangener Absprache mit dem AG verrechnet werden.
Die Verrechnungssätze beinhalten sämtliche Nebenkosten,
Fahrgelder, Auslösungen usw .
Menge: 6,000 h

#### Bereich 1.10 Instandhaltung der Lichtsignalanlage

**1.10.10 Inspektion und Wartung**
jährliche Pauschale für die DIN-gerechte Inspektion und Wartung der Systemeinrichtungen der Lichtsignalanlage.
Anforderungen gemäß Leistungsbeschreibung
Menge: 10,000 Stk
